# Anmietung von zwei Mobilbaggern für den LBM Diez
Angebotsaufforderung (GAEB DA XML 3.2, DA83)
Projekt: P14YYX231-26-01
Währung: EUR
Vergabeart: Öffentliche Ausschreibung
Eröffnung: 27.08.2026 10:00:00
Auftraggeber: LBM Diez, Landesbetrieb Mobilität Diez, LBM Diez,Goethestr.9, 65582 Diez, Goethestraße 9, 65582 Diez, Telefon 06432 92006-0, E-Mail lbm@lbm-diez.rlp.de
Erstellt mit: GXML Toolbox V3.3 R20210630, iTWO_64 V12.0.618, 09.07.2026

## Los 1: Anmietung Mobilbaggern Los 1 Nord
Datum: 09.07.2026

### Abschnitt 01 Los 1 Nord

#### Unterabschnitt 01.01 Los 1 Nord Anmietung Mobilbagger

**01.01.0001 Tagesmietpreis Mobilbagger**
Der Mobilbagger muss in der Leistungsbeschreibung und unten aufgeführten folgende Leistungsdaten und technischen Eigenschaften aufweisen sowie alle anderen geforderten Bedingungen.
Die anfallenden Kosten für das Fahrzeug, Ausstattung
und Ausrüstung sind in den Preis mit einzukalkulieren.

Der Bagger muss folgende min.  Eigenschaften - Ausstattungen besitzen:
-  Mindestgewicht von 17,00 Tonnen
-  Heckschwenkradius max. 1,8 m (von der Mitte des Drehkranzes gemessen)
-  Reichweite von mind. 7,40 m (Mitte Drehkranz - waagerecht nach vorne)
-  Adapterplatte Oilquick OQ 70-55
-  Drehkranz (Rotator) für die Löffel
-  Inkl. Grabenräumlöffel und Tieflöffel, ca. 800 mm
-  Fahrgeschwindigkeit mindestens 20 km/h
-  Hydraulik:
  Erster Hydraulikkreis Fördermenge 110 l/min  bei 280 bar
  Zweiter Hydraulikkreis Fördermenge 50 l/min  bei 200 bar
-  Abstützschild an Front
-  Für eine allseitige Absicherung ist mindestens eine Rundumleuchte auf dem Fahrzeugdach erforderlich.
-  An der Rückseite des Arbeitsfahrzeuges müssen zwei refektierende weiß-rote Warnschraffen befestigt sein (DIN 30710)
-  Bei der Lieferung müssen 20 Liter Hydrauliköl sowie ein Ersatzrad bereitgestellt werden
-  Ein Dachschutzgitter das die gesamten Konturen der Fahrerkabine abdeckt muss angebaut sein. Durch den LBM Diez können zwei Gitter gestellt werden die letzte Saison auf einem Volvo EWR 150 und Volvo EWR 170 befestigt waren. Im Falle das diese nicht ausreichend sein sollten muss der AN eigene Schutzgitter stellen.
-  Bei der Auslieferung müssen alle Betriebsflüssigkeiten aufgefüllt sein.
Die in der Produktbeschreibung grau hinterlegten Felder sind in Druckbuchstaben gut lesbar vollständig auszufüllen.
Menge: 103,000 d

**01.01.0002 Tagespreis Maschinenversicherung**
Tagespreis der Maschinenversicherung mit Angabe des
Selbstbehaltes (Eigenanteil)

Eigenanteil (_):

(durch Bieter einzutragen)_____________________________
Menge: 103,000 d

**01.01.0003 Lieferung/Montage Dachschutzgitter**
*** Pauschalposition
Lieferung und Montage eines Dachschutzgitters.
Menge: 1,000 Psch

**01.01.0004 Anlieferung**
Anlieferung an die in der Leistungsbeschreibung angegebene Straßenmeisterei am 01.10.2026.
Menge: 1,000 St

**01.01.0005 Einweisung / Übergabe Mobilbagger**
*** Pauschalposition
Übergabe und Einweisung der Bediener am 01.10.2026 bei
der anzuliefernden Straßenmeisterei.
Menge: 1,000 Psch

**01.01.0006 Abholung**
Abholung bei der in der Leistungsbeschreibung angegebene Straßenmeisterei.
Menge: 1,000 St
